# Heizungs- & Kältetechnik
Angebotsaufforderung (GAEB 90, DA83)
Eröffnung: 19.05.26 00:00
Ende der Zuschlagsfrist: 17.08.26
Währung: EUR
Auftraggeber: Autobahn GmbH des Bundes

## Heizungstechnik Altbau
Datum: 07.05.26

### Titel 01 Demontage

*Hinweis*
Hinweis Demontagearbeiten:

1) Containergestellung
Für sämtliche nachfolgend fachgerecht zu entsorgende
Materialien sind die erforderlichen
Containergestellungskosten gemäß den behördlichen
Auflagen bzw. dem Abfallbeseitigungsgesetz einschl.
An-und Abfahrt von der Baustelle in die E.P.s
einzukalkulieren.Es ist mit Schadstoffbelastungen, wie
z.B. KMF zu rechnen.

2) Entsorgungsnachweis
Für sämtliche nachfolgend beschriebene fachgerecht zu
entsorgenden Materialien sind die gemäß den
behördlichen Auflagen erforderlichen
Entsorgungsnachweise auf Verlangen vorzulegen.
Dies ist ebenfalls in die Einheitspreise
einzukalkulieren.

**01.0001 Heizungsnetz Gas-Brennwertthermen bis Verteiler**
Heizungsnetz Gas-Brennwerttherme bis Verteiler max. DN
65 und max. 20 m Rohr des Gebäudes für die geplanten
Sanierungmaßnahmen komplett absperren, entleeren und
zur teilweisen Demontage vorbereiten.
Menge: 1,000 Psch

**01.0002 Heizungsnetz ,,Warmwasserspeicher" DN40**
Heizungsnetz ,,Warmwasserspeicher" max. DN40 (ca. 20 m
Rohr) Vorlauf + Rücklauf
im Technikraum des Gebäudes für die geplanten
Sanierungmaßnahmen
komplett absperren, entleeren und zur teilweisen
Demontage vorbereiten.
Menge: 1,000 Psch

**01.0003 Heizungsnetz ,,Turnhalle Deckenlüfter" DN40**
Heizungsnetz ,,Verwaltung" DN40
im Technikraum des Gebäudes für die geplanten
Sanierungmaßnahmen Vorlauf + Rücklauf
komplett absperren, entleeren und zur Demontage
vorbereiten.
Menge: 1,000 Psch

**01.0004 Demontage von 2 Verteielrabgängen samt Ventile, Pupen, Fühlern, Armaturen, u.s.w.**
Demontage der linken beiden Verteileraufbauten samt
Verteileraufbau mit Ventilen, Pumpen, Fühlern,
Armaturen, u.s.w.. Der komplette Verteileraufbau ist im
unteren Bild zu erkennen.Lediglich die unterste
Absperrarmatur soll verschlossen vorhanden bleiben.

Der Verteiler besitzt von links nach rechts jeweils
Vorlauf+Rücklauf in den maximalen folgenden Nennweiten:
DN40
DN40

Einschließlich Befestigungen demontieren, aus dem
Gebäude schaffen und fachgerecht entsorgen.

der Verteiler ist ca. 2,8 m breit.
Menge: 1,000 Psch

**01.0005 Demontage von Kleinmaterial**
Demontage Kleinmaterial
an bestehendem Heizungsnetz.
Das Kleinmaterial wie Thermometer, Manometer,
Entleerungen, Füllventile, Temperaturfühler,
Schnellentlüfter usw. ist frei zu schalten, zu
demontieren, aus dem Gebäude zu schaffen und
fachgerecht zu entsorgen.
Menge: 4,000 St

**01.0006 Rohrleitungen aus Kupfer oder Stahl**
Rohrleitungen aus Kupfer oder Stahl
montiert an Wänden und Decken bis 2,9m Höhe,

Dimension der Leitung:  DN 12 - DN 20

Einschließlich Befestigungen demontieren, aus dem
Gebäude schaffen und fachgerecht entsorgen.
Menge: 45,000 m

**01.0007 wie vor, jedoch**
wie vor, jedoch
Dimension DN 25 - DN 32
Menge: 50,000 m

**01.0008 wie vor, jedoch**
wie vor, jedoch
Dimension DN 40 - DN 50
Menge: 5,000 m

**01.0009 wie vor, jedoch**
wie vor, jedoch
Dimension DN 65 - DN 80
Menge: 5,000 m

**01.0010 Dämmung aus Mineralfaser (KMF)**
Dämmung aus Mineralfaser (KMF)
sowie Ummantelung aus Isogenopak,
montiert an der Kellerdecke sowie an Wänden, im
Kriechkeller, in Steigeschächten oder in abgehängten
Decken
Dimension der isolierten Leitung:  DN 12 - DN 20
demontieren, aus dem Gebäude schaffen und fachgerecht
entsorgen.

Hinweis:
Leitungen mit Mineralwolldämmung einnässen und
abisolieren.
Drahtbefestigung entsorgungsgerecht verpacken,
ausschleusen, auf ein Fahrzeug laden und zur freien
Verfügung AN abfahren.
KMF entsorgungsgerecht verpacken, ausschleusen,
abtransportieren und fachgerecht entsorgen.

Die Demontage und Entsorgung der KMF hat unter
Berücksichtung der Vorgaben der TRGS 521 und BGR 128 zu
erfolgen, siehe hierzu auch Hinweise in den ZTVs.
Menge: 45,000 m

**01.0011 wie vor, jedoch**
wie vor, jedoch
Dimension DN 25 - DN 32

Hinweis:
Leitungen mit Mineralwolldämmung einnässen und
abisolieren.
Drahtbefestigung entsorgungsgerecht verpacken,
ausschleusen, auf ein Fahrzeug laden und zur freien
Verfügung AN abfahren.
KMF entsorgungsgerecht verpacken, ausschleusen,
abtransportieren und fachgerecht entsorgen.

Die Demontage und Entsorgung der KMF hat unter
Berücksichtung der Vorgaben der TRGS 521 und BGR 128 zu
erfolgen, siehe hierzu auch Hinweise in den ZTVs.
Menge: 50,000 m

**01.0012 wie vor, jedoch**
wie vor, jedoch
Dimension DN 40 - DN 50

Hinweis:
Leitungen mit Mineralwolldämmung einnässen und
abisolieren.
Drahtbefestigung entsorgungsgerecht verpacken,
ausschleusen, auf ein Fahrzeug laden und zur freien
Verfügung AN abfahren.
KMF entsorgungsgerecht verpacken, ausschleusen,
abtransportieren und fachgerecht entsorgen.

Die Demontage und Entsorgung der KMF hat unter
Berücksichtung der Vorgaben der TRGS 521 und BGR 128 zu
erfolgen, siehe hierzu auch Hinweise in den ZTVs.
Menge: 5,000 m

**01.0013 wie vor, jedoch**
wie vor, jedoch
Dimension DN 65 - DN 80

Hinweis:
Leitungen mit Mineralwolldämmung einnässen und
abisolieren.
Drahtbefestigung entsorgungsgerecht verpacken,
ausschleusen, auf ein Fahrzeug laden und zur freien
Verfügung AN abfahren.
KMF entsorgungsgerecht verpacken, ausschleusen,
abtransportieren und fachgerecht entsorgen.

Die Demontage und Entsorgung der KMF hat unter
Berücksichtung der Vorgaben der TRGS 521 und BGR 128 zu
erfolgen, siehe hierzu auch Hinweise in den ZTVs.
Menge: 5,000 m

*Hinweis*
Die nachfolgend ausgeschriebenen Stundenlohnarbeiten
sind für zusätzlich anfallende Demontagearbeiten
vorgesehen.

*Hinweis*
Stundenlohnarbeiten Demontage
Die nachfolgend angebotenen Stundenlohnsätze sind der
Kalkulation zugrunde gelegt und gelten auch für die
Ausführung von außervertraglichen Arbeiten,
soweit dieselben von der Bauleitung angeordnet oder
genehmigt sind.Die Löhne beinhalten sämtliche
Nebenkosten wie Fahrtauslagen, Fahrtkosten,
Auslösungen, Spesen usw.Vergütet werden nur die
tatsächlich geleisteten Stunden, soweit die
Stundenlohnarbeiten im Einzelfall mit Zustimmung des
Auftraggebers ausgeführt sind.Die Stundenlohnarbeiten
sind durch Stundenlohnzettel nachzuweisen, die
w ö c h e n t l i c h  der Bauleitung zur
Unterschrift vorzulegen sind. Meister- und
Obermonteurstunden werden nicht gesondert vergütet

Hinweis:
Welche Qualität (M/H) für die Stundenlohnarbeiten
erforderlich ist, wird durch die Bauleitung vorgegeben.
Danach erfolgt die Abrechnung.

**01.0014 Monteurstunden**
Monteurstunden
einschl. Fahrgeld und Auslösung zum Nachweis, nur auf
ausdrückliche Anordnung der Bauleitung
Menge: 10,000 Std

**01.0015 Helferstunden s.w.v.beschrieben**
Helferstunden s.w.v. beschrieben
Menge: 10,000 Std

### Titel 02 Rohrleitungen und Zubehör - Heizung

*Hinweis*
CrTi 1.4520 Systemrohre

Hinweis:
Die Montage der CrTi 1.4520-Leitungen, sowie der Form-
und Verbindungsteile erfolgt insbesondere in folgenden
Einbausituationen:
- offen unterhalb der Decke oder an Wänden
- in abgehängten Decken,
- in Trockenbau- und Vorwänden

(d = 15 bis 108 mm), Pressfitting-System aus CrTi
1.4520 oder Edelstahl für Heizungsanlagen,
Rohrverbindungen mit dem Nachweis der
Zwangsundichtigkeit in unverpresstem Zustand.

Verlegen als Heizungs- oder Heizungsanschlussleitungen
unter Beachtung der DIN EN 12828 und DIN EN 14336
einschließlich Ablängen, Ausrichten und Befestigen,
unter Berücksichtigung der temperaturabhängigen
Längenänderung.

Sämtliche erforderlichen zusätzlichen Befestigungs-,
Verbindungs- und Dichtungsmaterialien wie z.B.
Dichtungsmaterial, Rohrkonsolen, Rohrrosetten,
Überschiebrohre, Rohrbefestigungen durch Rohrschellen
mit mind. 8 mm Gummieinlage nach DIN 4109 sowie
erforderliches Kleinmaterial wie Muttern, Schrauben,
Montageschienen usw. sind in die Einheitspreise
einzukalkulieren. Rohrschellen sind separat weiter
unten anzubieten.

Die Montage der genannten C-Stahl-Leitungen, sowie der
Form- und Verbindungsteile erfolgt insbesondere in
folgenden Einbausituationen:
- offen unterhalb der Decke oder an Wänden
- in abgehängten Decken,
- in Trockenbau- und Vorwänden

Die v.g. Bedingungen sind in die Einheitspreise
einzukalkulieren.

**02.0001 CrTi 1.4520 Rohrleitung DN 15**
CrTi 1.4520 Rohrleitung DN 15,

DN 15  d 18 x 1,0 mm
Menge: 10,000 m

**02.0002 CrTi 1.4520 Rohrleitung DN 25**
CrTi 1.4520 Rohrleitung DN 25,

DN 25  d 28 x 1,2 mm
Menge: 15,000 m

**02.0003 CrTi 1.4520 Rohrleitung DN 32**
CrTi 1.4520 Rohrleitung DN 32,

DN 32  d 35 x 1,5 mm
Menge: 120,000 m

**02.0004 CrTi 1.4520 Rohrleitung DN 40**
CrTi 1.4520 Systemrohr

DN 40  d 42 x 1,5 mm
Menge: 10,000 m

**02.0005 CrTi 1.4520 Rohrleitung DN 50**
CrTi 1.4520 Rohrleitung DN 50,

DN 50  d 54 x 1,5 mm
Menge: 15,000 m

**02.0006 CrTi 1.4520 Rohrleitung DN 65**
CrTi 1.4520 Rohrleitung DN 65,

DN 65  d 76,1 x 1,5 mm
Menge: 2,000 m

**02.0007 Bogen DN 15**
Bogen 15 Grad - 90 Grad, DN 15
mit zwei Pressenden oder einem Pressende mit
Einschieblänge, für Heizungsinstallation
Bogen s.w.v., jedoch DN 15
für v.g. CrTi 1.4520 Rohrsystem

DN 15  d 18 mm
Menge: 6,000 St

**02.0008 Bogen DN 25**
Bogen s.w.v., jedoch DN 25

DN 25  d 28 x 1,2 mm
Menge: 13,000 St

**02.0009 Bogen DN 32**
Bogen s.w.v., jedoch DN 32

DN 32  d 35 x 1,5 mm
Menge: 55,000 St

**02.0010 Bogen DN 40**
Bogen s.w.v., jedoch DN 40

DN 40  d 42 mm
Menge: 5,000 St

**02.0011 Bogen DN 50**
Bogen s.w.v., jedoch DN 50

DN 50  d 54 x 1,5 mm
Menge: 8,000 St

**02.0012 T-Stück, DN 32**
T-Stück, DN 32
Abgang gleich oder reduziert,
mit drei Pressenden für Heizungsinstallation
für v.g. CrTi 1.4520 Rohrsystem

DN 32  d 35 mm
Menge: 6,000 St

**02.0013 T-Stück, DN 40**
T-Stück,
Abgang gleich oder reduziert,
mit drei Pressenden für Heizungsinstallation
für v.g. CrTi 1.4520 Rohrsystem
DN 40  d 42 mm
Menge: 4,000 St

**02.0014 T-Stück, DN 50**
T-Stück, DN 50
Abgang gleich oder reduziert,
mit drei Pressenden für Heizungsinstallation
für v.g. CrTi 1.4520 Rohrsystem
DN 50  d 54 mm
Menge: 4,000 St

**02.0015 T-Stück, DN 65**
T-Stück, DN 65
Abgang gleich oder reduziert,
mit drei Pressenden für Heizungsinstallation
für v.g. CrTi 1.4520 Rohrsystem
DN 65  d 76,1 mm
Menge: 2,000 St

**02.0016 Reduzierstück zum Pressen mit Pressende, (DN32)**
Reduzierstück zum Pressen mit Pressende,
aus Edelstahl, für Heizungsinstallation
Reduzierstück: 35 mm x 28/22/18/15 mm
für v.g. CrTi 1.4520 Rohrsystem
Menge: 2,000 St

**02.0017 Reduzierstück zum Pressen mit Pressende, (DN50)**
Reduzierstück zum Pressen mit Pressende,
aus Edelstahl, für Heizungsinstallation
Reduzierstück: 54 mm x 42/35/28/22/18/15 mm
für v.g. CrTi 1.4520 Rohrsystem
Menge: 2,000 St

**02.0018 Muffe DN 25**
Muffe DN 25
für v.g. CrTi 1.4520 Rohrsystem
Menge: 2,000 St

**02.0019 Muffe DN 32**
Muffe DN 32
für v.g. CrTi 1.4520 Rohrsystem
Menge: 4,000 St

**02.0020 Muffe DN 50**
Muffe DN 50
für v.g. CrTi 1.4520 Rohrsystem
Menge: 1,000 St

**02.0021 Übergang mit AG, d 28 mm x R 3/4**
Übergang mit AG, d 28 mm x R 3/4
für v.g. CrTi 1.4520 Rohrsystem
Menge: 4,000 St

**02.0022 Übergang mit AG, d 28 mm x R 1**
Übergang mit AG, d 28 mm x R 1
für v.g. CrTi 1.4520 Rohrsystem
Menge: 8,000 St

**02.0023 Übergang mit AG, d 35 mm x R 1**
Übergang mit AG, d 35 mm x R 1
für v.g. CrTi 1.4520 Rohrsystem
Menge: 2,000 St

**02.0024 Übergang mit AG, d 35 mm x R 1 1/4**
Übergang mit AG, d 35 mm x R 1 1/4
für v.g. CrTi 1.4520 Rohrsystem
Menge: 12,000 St

**02.0025 Übergang mit AG, d 35 mm x R 1 1/2**
Übergang mit AG, d 35 mm x R 1 1/2
für v.g. CrTi 1.4520 Rohrsystem
Menge: 6,000 St

**02.0026 Übergang mit IG d 42 mm x Rp 1 1/2"**
Übergang mit IG
d 42 mm x Rp 1 1/2"
für v.g. CrTi 1.4520 Rohrsystem
Menge: 2,000 St

*Hinweis*
Befestigung
Alle Schellen sind mit dem erforderlichem
Befestigungszubehör einschl. Kleinmaterial wie
Gewindestangen, Grundplatten, Stockschrauben, Dübel
etc. zu kalkulieren.

**02.0027 Rohrschelle DN 25**
Rohrschelle
Stahl verzinkt,
Gewindemuffe M8/M10,
EPDM-Schallschutzprofil nach DIN 4109
einschl. Befestigung und erforderlichem Kleinmaterial
DN 25
Menge: 10,000 St

**02.0028 Rohrschelle DN 32**
Rohrschelle
Stahl verzinkt,
Gewindemuffe M8/M10,
EPDM-Schallschutzprofil nach DIN 4109
einschl. Befestigung und erforderlichem Kleinmaterial
DN 32
Menge: 45,000 St

**02.0029 Rohrschelle DN 40**
Rohrschelle
Stahl verzinkt,
Gewindemuffe M8/M10,
EPDM-Schallschutzprofil nach DIN 4109
einschl. Befestigung und erforderlichem Kleinmaterial
DN 40
Menge: 5,000 St

**02.0030 Rohrschelle DN 50**
Rohrschelle
Stahl verzinkt,
Gewindemuffe M8/M10,
EPDM-Schallschutzprofil nach DIN 4109
einschl. Befestigung und erforderlichem Kleinmaterial
DN 50
Menge: 5,000 St

### Titel 03 Dämmung und Brandschutz - Heizung

*Hinweis*
Wärmedämmung nach Gebäudeenergiegesetz
(GEG) an Rohrleitungen im sichtbaren Bereich mit
Rohrdämmschalen aus Mineralfaser oder Lamellenmatten
bestehend aus:
Mineralwolle mit der Wärmeleitfähigkeit 0,04 W/mK,
einseitig auf hochreißfeste und dampfbremsende
Alu-Gitterfolie geklebt.
Isolierschichtdicke 100 % nach EnEV mind. jedoch<20>mm.
Die Matten bzw. Rohrdämmschalen werden dem Rohrumfang
entsprechend zugeschnitten und mit Alu-Klebeband und
Wickeldraht gemäß DIN 4140 fugenlos aufgebunden.
Einzeln gedämmte Rohrleitungen sind an den Längs- und
Rundnähten mit Alu-Klebeband abzukleben einschl.
Endrosetten.
Sämtliche Übergänge, Muffen etc. sind vollständig zu
dämmen.

Die Dämmung der Bögen in allen Winkelgraden,
Endmanschetten, Reduzierungen und Ausschnitte/Abzweige
sind separat in Zulagepositionen ausgeschrieben.

Leitungen einzeln isoliert.
liefern und isolieren.

**03.0001 Dämmung wie vor, jedoch Typ 18/20**
Dämmung wie vor, jedoch Typ 18/20
für CrTi1.4520 - Rohr d = 18 mm
Menge: 10,000 m

**03.0002 Zulage für v.g. Isolierung wie folgt - Bogen**
Menge: 6,000 St

**03.0003 Zulage für v.g. Isolierung wie folgt - Passstück**
Zulage für v.g. Isolierung wie folgt - Passstück für
Rohrstücke bis 500 mm
Menge: 1,000 St

**03.0004 Dämmung wie vor, jedoch Typ 28/20**
Dämmung wie vor, jedoch Typ 28/20
C - Stahl - Rohr d = 28mm
Menge: 15,000 m

**03.0005 Zulage für v.g. Isolierung wie folgt - Bogen**
Menge: 13,000 St

**03.0006 Zulage für v.g. Isolierung wie folgt - Passstück**
Zulage für v.g. Isolierung wie folgt - Passstück bis
500 mm
Menge: 2,000 St

**03.0007 Dämmung wie vor, jedoch Typ 35/30**
Dämmung wie vor, jedoch Typ 35/30
für CrTi1.4520 - Rohr d = 35mm
Menge: 120,000 m

**03.0008 Zulage für v.g. Isolierung wie folgt - Bogen**
Menge: 55,000 St

**03.0009 Zulage für v.g. Isolierung wie folgt - Passstück**
Zulage für v.g. Isolierung wie folgt - Passstück bis
500 mm
Menge: 8,000 St

**03.0010 Zulage für v.g. Isolierung wie folgt - T-Stück/Ausschnitte**
Zulage für v.g. Isolierung wie folgt - T-Stück /
Ausschnitte
Menge: 6,000 St

**03.0011 Zulage für v.g. Isolierung wie folgt - Reduzierungen**
Menge: 2,000 St

**03.0012 Zulage für v.g. Isolierung wie folgt: - Isogenopakfolie**
Zulage für v.g. Isolierung wie folgt:
- Schutzummantelung mit Isogenopakfolie (PVC)
Menge: 15,000 m

**03.0013 Zulage für v.g. Isolierung wie folgt - Isogenopakbogen**
Menge: 8,000 St

**03.0014 Zulage für v.g. Isolierung wie folgt - Isogenopak-Endmanschette**
Menge: 8,000 St

**03.0015 Zulage für v.g. Isolierung wie folgt - Isogenopak-Ausschnitte**
Menge: 6,000 St

**03.0016 Zulage für v.g. Isolierung wie folgt: - Blechummantelung**
Zulage für v.g. Isolierung wie folgt:
- Blechummantelung aus verzinktem Blech,
  Blechdicke gemäß DIN 4140 und Q 03.
Menge: 5,000 m

**03.0017 Zulage für v.g. Isolierung wie folgt - Blechummantelung - Bogen**
Zulage für v.g. Isolierung wie folgt:
Blechummantelung Bogen
Menge: 4,000 St

**03.0018 Zulage für v.g. Isolierung wie folgt - Blechummantelung Endmanschette**
Zulage für v.g. Isolierung wie folgt:
Blechummantelung Endmanschette
Menge: 4,000 St

**03.0019 Zulage für v.g. Isolierung wie folgt - Blechummantelung Ausschnitte**
Zulage für v.g. Isolierung wie folgt:
Blechummantelung - Ausschnitte
Menge: 4,000 St

**03.0020 Dämmung wie vor, jedoch Typ 42/40**
Dämmung wie vor, jedoch Typ 42/40
für CU + Stahlrohr(1)(2) 42 x 1,5 mm
Menge: 10,000 m

**03.0021 Zulage für v.g. Isolierung wie folgt - Bogen**
Menge: 5,000 St

**03.0022 Zulage für v.g. Isolierung wie folgt - Passstück**
Zulage für v.g. Isolierung wie folgt - Passstück für
Rohrstücke bis 500 mm
Menge: 1,000 St

**03.0023 Zulage für v.g. Isolierung wie folgt - T-Stück/Ausschnitte**
Zulage für v.g. Isolierung wie folgt - T-Stück /
Ausschnitte
Menge: 4,000 St

**03.0024 Zulage für v.g. Isolierung wie folgt - Reduzierungen**
Menge: 0,000 St

**03.0025 Zulage für v.g. Isolierung wie folgt: - Isogenopakfolie**
Zulage für v.g. Isolierung wie folgt:
- Schutzummantelung mit Isogenopakfolie (PVC)(9)
Menge: 2,000 m

**03.0026 Zulage für v.g. Isolierung wie folgt - Isogenopakbogen**
Menge: 2,000 St

**03.0027 Zulage für v.g. Isolierung wie folgt - Isogenopak-Endmanschette**
Menge: 4,000 St

**03.0028 Zulage für v.g. Isolierung wie folgt - Isogenopak-Ausschnitte**
Menge: 2,000 St

**03.0029 Dämmung wie vor, jedoch Typ 54/50**
Dämmung wie vor, jedoch Typ 54/50
für CrTi1.4520 - Rohr  d = 54 mm
Menge: 15,000 m

**03.0030 Zulage für v.g. Isolierung wie folgt - Bogen**
Menge: 8,000 St

**03.0031 Zulage für v.g. Isolierung wie folgt - Passstück**
Zulage für v.g. Isolierung wie folgt - Passstück bis
500 mm
Menge: 2,000 St

**03.0032 Zulage für v.g. Isolierung wie folgt - T-Stück/Ausschnitte**
Zulage für v.g. Isolierung wie folgt - T-Stück /
Ausschnitte
Menge: 4,000 St

**03.0033 Zulage für v.g. Isolierung wie folgt - Reduzierungen**
Menge: 2,000 St

**03.0034 Zulage für v.g. Isolierung wie folgt: - Blechummantelung**
Zulage für v.g. Isolierung wie folgt:
- Blechummantelung aus verzinktem Blech,
  Blechdicke gemäß DIN 4140 und Q 03.
Menge: 10,000 m

**03.0035 Zulage für v.g. Isolierung wie folgt - Blechummantelung - Bogen**
Zulage für v.g. Isolierung wie folgt:
Blechummantelung Bogen
Menge: 8,000 St

**03.0036 Zulage für v.g. Isolierung wie folgt - Blechummantelung Endmanschette**
Zulage für v.g. Isolierung wie folgt:
Blechummantelung Endmanschette
Menge: 4,000 St

**03.0037 Zulage für v.g. Isolierung wie folgt - Blechummantelung Ausschnitte**
Zulage für v.g. Isolierung wie folgt:
Blechummantelung - Ausschnitte
Menge: 4,000 St

**03.0038 Dämmung wie vor, jedoch Typ 76,1/80**
Dämmung wie vor, jedoch Typ 76,1/80
für CrTi1.4520 - Rohr  d = 76,1 mm
Menge: 2,000 m

**03.0039 Zulage für v.g. Isolierung wie folgt - Bogen**
Menge: 8,000 St

**03.0040 Zulage für v.g. Isolierung wie folgt - T-Stück/Ausschnitte**
Zulage für v.g. Isolierung wie folgt - T-Stück /
Ausschnitte
Menge: 2,000 St

**03.0041 Zulage für v.g. Isolierung wie folgt - Reduzierungen**
Menge: 1,000 St

**03.0042 Zulage für v.g. Isolierung wie folgt: - Blechummantelung**
Zulage für v.g. Isolierung wie folgt:
- Blechummantelung aus verzinktem Blech,
  Blechdicke gemäß DIN 4140 und Q 03.
Menge: 2,000 m

**03.0043 Isolierschale für Strangabsperrventil DN 32**
Isolierschale für v.g. Strangregulierventil DN 32
Menge: 8,000 St

**03.0044 wie vor, jedoch für DN 50**
Menge: 2,000 St

**03.0045 Wärmedämmkappe DIN 4140 an Armatur, Flanschenschmutzfänger und Rückschlagventile DN 40**
Wärmedämmkappe DIN 4140 an Armatur,
Flanschenschmutzfänger und Rückschlagventile
mit zwei Ausschnitten,
Wärmedämmung aus Mineralwolle-Matte,
Wärmeleitfähigkeit 0,040 W/mK,
Baustoffklasse A1 DIN 4102-1,
Ummantelung aus Stahl, verzinkt,
zweiteilig, mit Hebelverschlüssen und Bändern befestigt

DN 40
Menge: 1,000 St

**03.0046 wie vor, jedoch DN 25**
Menge: 2,000 St

**03.0047 wie vor, jedoch DN 20**
Menge: 4,000 St

**03.0048 wie vor, jedoch DN 40**
Menge: 1,000 St

**03.0049 Isolierschale für Strangregulierventil DN 32**
Isolierschale für v.g. Strangregulierventil DN 32
Menge: 8,000 St

**03.0050 Isolierschale für Strangregulierventil DN 40**
Isolierschale für v.g. Strangregulierventil DN 40
Menge: 2,000 St

**03.0051 Isolierschale für 2- / 3-Wege-Regelkugelhahn/ventil DN15**
Wärmedämmkappe DIN 4140 an Armatur,
mit zwei oder drei Ausschnitten,
Wärmedämmung aus Mineralwolle-Matte,
Wärmeleitfähigkeit 0,040 W/mK,
Baustoffklasse A1 DIN 4102-1,
Ummantelung aus Stahl, verzinkt,
zweiteilig, mit Hebelverschlüssen und Bändern befestigt
Menge: 1,000 St

**03.0052 wie vor, jedoch DN 20**
Menge: 2,000 St

**03.0053 wie vor, jedoch DN 32**
Menge: 6,000 St

**03.0054 wie vor, jedoch DN 40**
Menge: 2,000 St

### Titel 04 Fußbodenheizung und Zubehör

*Hinweis*
Flächenheizung

Fußbodenheizung und Kühlung in der Ausführung
Velour-Klett als Rollisolierung und Tacker-System als
- Faltisolierung -
Liefern des Fußbodenheizungssystems
mit unterschiedlicher Verlegedichte und
bedarfsangepaßten
Heizleistungen für ein Niedertemperaturheizsystem mit
sämtlichem Zubehör.
Der Aufbau und die Wärmedämmung erfolgte unter
Berücksichtigung des GEG vom 11.2020.
Für den Mindestwärmeschutz gilt die DIN 4108- 2:2013-
02.
Für den Fußbodenaufbau bei Warmwasser-
Fußbodenheizungen die DIN EN 1264- 4:2009- 11, sowie
für die
Trittschalldämmung die DIN 18164- 2:2001- 9
Das System ist DIN EN 1264 geprüft.
Die Montage erfolgt nach den Hersteller-
Verlegevorschriften unter Einhaltung der gängigen
DIN-Vorschriften.

Angebotenes

Fabrikat: '.........'

Typ: '.........'

**04.0001 Verbundrohr**
Verbundrohr aus PE-HDXc 17/2
sauerstoffdicht nach DIN 4726.
Die Dimension beträgt 17 x 2 mm,
gefertigt nach DIN 16892/93.
Wärmealterungsstabilisiert und
diffusionsgehemmt ummantelt.
max. Betriebsdruck: 6 bar
max. Betriebstemperatur: 90° C
Menge: 2500,000 m

**04.0002 Nadelclipse, magaziniert**
Nadelclipse, magaziniert
für das Setzgerät
4 Stk. pro lfm Rohr
Für Rohr: 14-20 mm
Menge: 10000,000 St

**04.0003 Faltisolierung**
Faltisolierung
B2  WLG 040 R=0,75 m²K/W ohne FCKW, Dämmdicke 30 mm
Als Wärme- und Trittschalldämmplatte,
mit reißfester, wasserdichter
Geweberasterfolie. Rasterabstand 80 mm
normal entflammbar entsprechend
DIN 4102  - B2.
Trittschall- und Luftschallschutz bei
fachgerechtem Einbau gemäß DIN 4109
und DIN 18164 Teil 2. Trittschallverbesserungsmaß = 28
dB.
max. Nutzlast:  5,0 kPa
Menge: 380,000 m²

**04.0004 Klebeband**
Klebeband zum Abdichten der
Überlappungsfugen beim
Rollelement gegen Estrichwasser
Verbrauch: 1 Rolle für ca. 25 m² Fläche
Menge: 16,000 St

**04.0005 Randdämmstreifen**
Randdämmstreifen 160/8 mm
aus PE, mit Folienflansch, Selbstklebestreifen zur
Abdichtung gegen Estrichfeuchte am Folienrand sowie
rückseitigem Klebestreifen zur Wandfixierung.
Menge: 450,000 m

**04.0006 Anschlussadapter 3/4"**
Anschlussadapter 3/4"
für den Rohranschluss an die Heizkreisverteiler
Rohranschluss 17,0 x 2,0 mm
Menge: 56,000 St

**04.0007 Verteiler- u. Decken-Rohrführungsbogen**
Verteiler- u. Decken-Rohrführungsbogen
für 14-17 mm Rohr in 90° aus Kunststoff, halboffen,
zur exakten Rohrführung im Decken- und Verteilerbereich
Menge: 56,000 St

**04.0008 Rohrkupplung 17,0 x 2,0**
Rohrkupplung
Zur Verbindung der Verbundrohre 17,0 x 2,0
Rohranschluss 17,0 x 2,0
Menge: 3,000 St

**04.0009 Fugenschutzrohr aus PE**
Fugenschutzrohr aus PE
für Rohrdimension 17 mm
zum Schutz der Sicherheitsrohre im Dehnfugenbereich.
Länge : ca.300 mm / geschlitzt
Menge: 112,000 St

**04.0010 Edelstahlverteiler 1" für 7 Gruppen**
Edelstahlverteiler 1"
für 7 Gruppen
Edelstahl-Verteiler 1" bestehend aus:
- Vierkantprofil mit Innengewinde,
  funktions- und druckgeprüft
- Vorlauf mit Durchflußmesser 0-5 l/min
- Rücklauf mit Regulier-u. Absperrventil
- Anschlußnippel G 3/4" Eurokonus

Ventilabstand: 50 mm
Einbaulänge: 450 mm
Menge: 1,000 St

**04.0011 Edelstahlverteiler 1" für 8 Gruppen**
Edelstahlverteiler 1"
für 8 Gruppen
emcal Edelstahl-Verteiler 1" bestehend aus:
- Vierkantprofil mit Innengewinde,
  funktions- und druckgeprüft
- Vorlauf mit Durchflußmesser 0-5 l/min
- Rücklauf mit Regulier-u. Absperrventil
- Anschlußnippel G 3/4" Eurokonus

Ventilabstand: 50 mm
Einbaulänge: 500 mm
Menge: 1,000 St

**04.0012 Edelstahlverteiler 1" für 13 Gruppen**
Edelstahlverteiler 1"(1)(2)
für 13 Gruppen
emcal Edelstahl-Verteiler 1" bestehend aus:
- Vierkantprofil mit Innengewinde,
  funktions- und druckgeprüft
- Vorlauf mit Durchflußmesser 0-5 l/min
- Rücklauf mit Regulier-u. Absperrventil
- Anschlußnippel G 3/4" Eurokonus

Ventilabstand: 50 mm
Einbaulänge: 750 mm
Menge: 1,000 St

**04.0013 Verteilerschrank Aufputz für 5 bis 7 Gruppen**
Verteilerschrank Aufputz
Breite 700 mm, weiß lackiert
Höhenverstellbar, aus ELO-verzinktem Stahl, allseits
geschlossen mit
seitlicher bzw. unterer Rohreinführung. Mit
Zylinderschloss und herausnehmbarer Tür. Im Schrank ist
eine Montageschiene, zur Aufnahme der
emcal-Klemmleisten, werkseitig eingebaut.

Für 5 bis 7 Gruppen inkl. Absperrarmatur
Maße  : H 760-870 mm/B 1000 mm/T 130 mm
Menge: 1,000 St

**04.0014 Verteilerschrank Unterputz, Breite 850 mm, für 8 bis 10 Gruppen**
Verteilerschrank Unterputz, Breite 850 mm
Für Leichtbauwände, höhenverstellbar,
aus ELO verzinktem Stahl, Rahmen und Tür
in weiß (RAL Farbe 9010) lackiert.
Seitlicher bzw. unterer Rohreinführung.
Mit Zylinderschloss und herausnehmbarer
Tür. Im Schrank ist eine Montageschiene,
zur Aufnahme der Verteiler-Klemmleisten,
werkseitig eingebaut.

Für 8 bis 10 Gruppen inkl. Absperrarmatur
Höhe : 760 bis 870 mm
Breite : 850 mm
Einbautiefe: 100 bis 160 mm einstellbar
Menge: 1,000 St

**04.0015 Verteilerschrank Unterputz, Breite 1000 mm, für 11 bis 13 Gruppen**
Verteilerschrank Unterputz, Breite 1000 mm
Für Leichtbauwände, höhenverstellbar,
aus ELO verzinktem Stahl, Rahmen und Tür
in weiß (RAL Farbe 9010) lackiert.
Seitlicher bzw. unterer Rohreinführung.
Mit Zylinderschloss und herausnehmbarer
Tür. Im Schrank ist eine Montageschiene,
zur Aufnahme der Verteiler-Klemmleisten,
werkseitig eingebaut.

Für 11 bis 13 Gruppen inkl. Absperrarmatur
Höhe : 760 bis 870 mm
Breite : 1000 mm
Einbautiefe: 100 bis 160 mm einstellbar
Menge: 1,000 St

**04.0016 Endstück-Set 1" mit Entlüftung**
Endstück-Set 1" mit Entlüftung
und Entleerung 1/2", vernickelt.
Bestehend aus zwei Endstücken jeweils
ein für Vor- und Rücklaufverteiler
Menge: 3,000 St

**04.0017 Kugelhahn-Set 1" x 1"**
Kugelhahn-Set 1" x 1"
mit Überwurfmutter, vernickelt
Anschluss selbstdichtend mit O-Ring.
Bestehend aus zwei Kugelhähnen jeweils
ein für Vor- und Rücklaufverteiler
Menge: 3,000 St

**04.0018 Dämm-Tak-Streifen 4 mm x 68 mm,**
Dämm-Tak-Streifen 4 mm x 68 mm,
(Schutzseite oben rot) als wirksamer
Dämmschutz der Rohre gegen Überhitzung im
Anbindebereich der Rohre einschl. 10 Tackernadeln pro
lfdm.
Menge: 300,000 m

**04.0019 Wärmerückstrahlfolie für Anbindungsleitungen**
Wärmerückstrahlfolie für Anbindungsleitungen
Wärmerückstrahlfolie für Anbindungsleitungen innerhalb
von Flurbereichen zur Vermeidung einer Wärmeabgabe
durch Fremdleitungen.

Die Folie kann mittels Tackernadeln auf der
Grunddämmung befestigt werden.

Hinweis:
Es dürfen maximal zwei Leitungen gemeinsam mit der
Folie überdeckt werden und links und rechts der beiden
Leitungen wird die Folie festgetackert.
Grundsätzlich sind Hohlräume zu vermeiden und die
Verarbeitungshinweise des Herstellers sind zu beachten!
Menge: 30,000 m²

**04.0020 Abdeckungen**
Abdeckungen
in Form von PE-Folien ca. 0,2 mm x 2 m breit,
200 mm überlappt,
seitlich über die Randdämmstreifen hochgezogen.
Menge: 2250,000 m²

**04.0021 Estrichmessfahne**
Estrichmessfahne
zur Markierung von Probestellen für die
Restfeuchtebestimmung im Estrich
Menge: 22,000 St

### Titel 05 Kernbohrungen

*Hinweis*
Kernbohrarbeiten:

Kernbohrungen
für Stahlbetondecken/Stahlbetonwände

bis Güteklasse  : B 25
bis Stahleinlagen: 30 mm
bis Deckenstärke: 300 mm

Anmerkung:
In den Einheitspreisen sind enthalten:
- sämtliche Fahrtkosten
- Transport, Auf- und Abbau aller
  Maschinen und Gerüste (UG bis EG)
- die Stahlzuschläge
- das Anzeichnen der Bohrungen
- das Genehmigen der Bohrungen (Roh-Bau-
  leiter und Statiker)
- das Absichern der Bohrung im darunter
  liegenden Geschoss
- die Schutzmaßnahmen zur Verhinderung
  von Beschädigungen z. B. bereits vorh.
  Fenster
- die Entsorgung des Bohrkerns

Die bestehenden Gebäudeteile bzw. Einrichtungen sind
gegen Bohrwasser zu schützen und anschließend zu
reinigen!

Die Arbeiten können nicht alle gleichzeitig
durchgeführt werden.

Die Kernbohrungen sind in passendem Durchmesser zu
erstellen und ansonsten ist eine nachträgliche
Vermörtelung notwendig.

**05.0001 Kernbohrung durch die Innenwand (240 mm) Durchmesser: 90 mm herstellen**
Menge: 6,000 St

**05.0002 Kernbohrung durch die Innenwand (240 mm) Durchmesser: 150 mm herstellen**
Menge: 1,000 St

**05.0003 Kernbohrung durch die Innenwand (250 mm) Durchmesser: 150 mm herstellen**
Menge: 1,000 St

**05.0004 Kernbohrung durch die Innenwand (300 mm) Durchmesser: 90 mm herstellen**
Menge: 2,000 St

**05.0005 Kernbohrung durch die Innenwand (400 mm) Durchmesser: 90 mm herstellen**
Menge: 2,000 St

**05.0006 Kernbohrung durch die Innenwand (675 mm) Durchmesser: 150 mm herstellen**
Kernbohrung durch eine Mauerwerksinnenwand (675 mm)
Durchmesser: 150 mm herstellen
Menge: 1,000 St

**05.0007 Stemmhammer-Stunden**
Stemmhammer-Stunden
Stunden eines Stemmhammers, die nicht in den Positionen
erfasst sind und gegen Nachweis zur Ausführung kommen,
einschl. der Zuführungsleitungen, der Betriebsmittel
und der Bedienung.
Menge: 5,000 Std

### Titel 06 Verteiler, Pumpen, Armaturen und Zubehör

*Hinweis*
Heizungs- und Kältetechnik

*Hinweis*
Einbindung in bestehende Heizungsleitungen max. DN 65

**06.0001 Einbindung in bestehende Heizungsleitungen max. DN 65**
Einbindung in bestehende Heizungsleitungen max. DN 65

An den freigelegten, abgesperrten und entleerten
Heizungsleitungen (siehe 01) (jeweils maximal DN 65)
sind die Leitungen im Bereich der vorgesehenen
Einbindestelle fachgerecht zu öffnen.

An die geöffneten Rohrleitungen sind jeweils ein
T-Stück DN 65 (bereits unter 02 vorhadnen) im Vorlauf
und im Rücklauf einzuschweißen bzw. anzuschrauben.
Die Einbindung ist spannungsfrei, fluchtgerecht und
unter Beachtung der bestehenden Rohrleitungsgeometrie
auszuführen.

An die neu hergestellten Abgänge werden die weiteren
Rohrleitungen der neuen Heizungsinstallation
angeschlossen (Anschluss erfolgt in separaten
Positionen).

Nach Abschluss der Arbeiten sind alle geöffneten
Leitungen druckdicht zu verschließen, die Dämmung
einschließlich der Blechummantelung fachgerecht zu
erneuern und der ursprüngliche Zustand
wiederherzustellen.

Ausführungshinweise:

Rohrwerkstoff: analog Bestand (vermutlich Stahl,
geschweißt oder Gewinde)

Nenndurchmesser: max. DN 65

Medium: Heizwasser

Betriebstemperatur: ca .70 °C

Betriebsüberdruck: bis 10 bar

Schweißarbeiten nach DIN EN ISO 9606 und DIN EN 13480

Isolierung nach GEG

Arbeitsschritte:

Entfernen und Wiedermontieren der Blechummantelung im
Bereich der Einbindung

Öffnen der bestehenden Rohrleitungen (Vorlauf und
Rücklauf)

Einbau von je 1 T-Stück DN 65 (jeweils Vorlauf- und
Rücklauf)

Dichtheitsprüfung der Schweißnähte

Wiederherstellung der Wärmedämmung mit Blechummantelung

Bereitstellung sämtlicher Hilfs- und
Befestigungsmaterialien
Menge: 1,000 St

**06.0002 Anschluss des Heizungsnetzes an die vorhandenen Erdleitungsanschlüsse**
Erdleitungsanschluss des Neubaus im Keller des Altbaus
an das neu zu errichtende Heizungsnetz

Vorhandene, bereits auf C-Stahl übergehende Erdleitung
ist an die Heizungsanlage anzuschließen.
Die Erdleitung endet mit einem geschlossenen
Absperrschieber, auf dem eine 1 ½"-Kappe mit
Außengewinde montiert ist.
Die vorhandene Kappe 1 1/2" mit AUßengewinde ist
fachgerecht zu demontieren.
Anschließend ist ein passendes Übergangsstück zu
montieren, um den Absperrschieber mit der bestehenden
C-Stahl-Rohrleitung zu verbinden.
Das erforderliche Formstück ist bereits unter "02" im
Leistungsverzeichnis enthalten.
Anschluss einschließlich Dicht- und Montagearbeiten,
vollständiger Herstellung einer betriebsfertigen
Verbindung.
Menge: 4,000 St

**06.0003 Kombinierter Vor- und Rücklaufverteiler Heizungstechnik**
Kombinierter Vor- und Rücklaufverteiler
Heizungstechnik,
bestehend aus Vierkantrohr 280/181 mm mit nebeneinander
angeordneten, durch sinusförmige Trennwand geteilte
Kammern aus schwarzem Stahlblech S235.
Vor- und Rücklaufkammer sind durch eine 20 mm
Luftholschicht thermisch getrennt.
Ausführung mit individuellen Stutzenabständen.
Anschlussstutzen als Gewinde- und / oder
Flanschenstutzen PN 6 / PN 16 ausgeführt, oben und
unten auf Höhe der Absperrarmaturen ausgerichtet.
Entleerungsmuffen 3/4" für Vor- und Rücklaufkammer.
Der Kompaktverteiler ist werkseitig druckgeprüft und
schwarz grundiert.

Leistung: ca .40 kW bei 5-10 K Spreizung

Auslegungsdruck: 6 bar
Auslegungstemperatur: 50 °C

Konfiguration
Menge x Anschluss, Größe, Ausrichtung: Bemerkung
2 x Flansch, DN50/PN6, oben
2 x Flansch, DN32/PN6, oben
2 x Flansch, DN32/PN6, oben
2 x Flansch, DN32/PN6, oben
2 x Muffe, 1/2", unten: Entleerung

Korrosionsschutz nach AGI-Arbeitsblatt Q151
Oberflächenvorbereitung: Sandstrahlen
Grundbeschichtung: Zinkstaub
Deckbeschichtung: Eisenglimmer
Menge: 1,000 St

**06.0004 Standkonsole kurz**
Standkonsole kurz
Schallgedämmt und galvanisch verzinkt,
bestehend aus einer
Bodenplatte (200x200 mm) mit Standrohr und
Kopfplatte (150x180 mm) mit Führungsrohr inkl.
Verbindungsschrauben höhenverstellbar von 270-340 mm.
Menge: 1,000 St

**06.0005 Entleerungsrinne**
Entleerungsrinne
Entleerungsrinne
Länge: passend zum Verteiler
bestehend aus verzinktem Stahlblech als U-Profil
gekantet, mit einer zusätzlichen
Spritzwasserumkantung von 30 mm.
Größe: 100 / 125 / 100 mm,
Ablaufsieb in verchromter Ausführung mit
2"-Außengewinde.

einschl.:
2 Stück Standkonsolen, verzinkt, Höhe anpassbar
Menge: 1,000 St

**06.0006 Flansch Absperrventil DN 32, PN 6**
Flansch Absperrventil DN 32, PN 6
Wartungsfreies weichdichtendes Absperrventil
Baulänge EN 558 FTF-14 EN-JL1040,
D-Form, umweltfreundlich, weichdichtend
bis 120°C (kurzzeitig 130°C),
nichtsteigendes Handrad, prägepoliert,
Niro-Spindel, Anzeigevorrichtung mit innenliegender
Hubbegrenzung,
serienmäßige Feststellvorrichtung,
Spindelabdichtung mit Abstreifer und Dichtring
Isolierkappe, Taupunktsperre,
selbstzentrierender EPDM-Kegel mit Drosselfunktion
CE-Kennzeichnung nach Druckgeräterichtlinie

Einschl. GSD (Gegenflansche, Schrauben und Dichtungen)

angebotenes
Fabrikat: _______________
Typ: _______________
Menge: 8,000 St

**06.0007 Flansch Absperrventil DN 50, PN 6**
Flansch Absperrventil s.w.v., jedoch DN 50
Menge: 4,000 St

**06.0008 Flanschen Schmutzfänger DN 20**
Flanschen Schmutzfänger
asbestfreier, umweltfreundlicher Schmutzfänger,
in Schrägsitzform, aus Gusseisen EN-JL1040, bis 300°C,
Sieb und Stützkorb aus Edelstahl 1.4301,
Sieb ab DN 50 mit Verstärkung,
ab DN 150 mit Stützkorb,
Exakt Siebführung im Deckel und Gehäuse,
Nenndruck: PN 6
Nennweite: DN 20
mit Normalsieb Maschenweite: 1 mm

Einschl. GSD (Gegenflansche (Stahl Flansch), Schrauben
und Dichtungen)
Menge: 1,000 St

**06.0009 Flanschen Schmutzfänger DN 25**
Flanschen Schmutzfänger
asbestfreier, umweltfreundlicher Schmutzfänger,
in Schrägsitzform, aus Gusseisen EN-JL1040, bis 300°C,
Sieb und Stützkorb aus Edelstahl 1.4301,
Sieb ab DN 50 mit Verstärkung,
ab DN 150 mit Stützkorb,
Exakt Siebführung im Deckel und Gehäuse,
Nenndruck: PN 6
Nennweite: DN 25
mit Normalsieb Maschenweite: 1 mm

Einschl. GSD (Gegenflansche (Stahl Flansch), Schrauben
und Dichtungen)
Menge: 2,000 St

**06.0010 Flanschen Schmutzfänger DN 40**
Flanschen Schmutzfänger
asbestfreier, umweltfreundlicher Schmutzfänger,
in Schrägsitzform, aus Gusseisen EN-JL1040, bis 300°C,
Sieb und Stützkorb aus Edelstahl 1.4301,
Sieb ab DN 50 mit Verstärkung,
ab DN 150 mit Stützkorb,
Exakt Siebführung im Deckel und Gehäuse,
Nenndruck: PN 6
Nennweite: DN 40
mit Normalsieb Maschenweite: 1 mm

Einschl. GSD (Gegenflansche (Stahl Flansch), Schrauben
und Dichtungen)
Menge: 1,000 St

**06.0011 Schwerkraftbremse DN 20**
Schwerkraftbremse als Einlegeteil zur Verschraubung
mittels Überwurfmutter auf die Umwälzpumpe, als auch
mit beidseitigen Gewindeanschlüssen zum Einbau als
Rohrverschraubung. Der Sattelteller gibt den Durchfluss
zu 100% frei und realisiert geringe Druchverluste.
Sattelteller: Kunststoff bis 130°C, PN10

Nennweite: DN 20
Menge: 3,000 St

**06.0012 2-Wege-Ventil DN32**
2-Wege-Ventil,
Motorregelventil mit Flanschen,
für Stellantriebe
Technische Daten
Nenndruckstufe: PN 6
Nenndurchmesser: DN 32
kvs-Wert: 16m3/h
Kennlinie A-AB: logarithmisch
Temperaturbereich: 2(-10) bis 130C
Stellverhältnis: min. 100:1
max. Schließdruck (Dps) 4bar
Leckrate Durchgang: A-AB blasenfrei
dichtschließend
Flanschanschluss: gem. DIN EN1092-2
Werkstoffe
Gehäuse: Grauguss (EN-GJL-250)
Ventilstange: rostfreier Edelstahl
Kegel: Messing
Stopfbuchse: EPDM
Menge: 6,000 St

**06.0013 2-Wege-Ventil DN40**
2-Wege-Ventil
Durchgangsventil mit Außengewinde
für Stellantriebe
Technische Daten
Nenndruckstufe: PN 16
Nenndurchmesser: DN 40
kvs-Wert: 25 m3/h
Ventilkennlinie: logarithmisch
Temperaturbereich: 2(-10) bis 130C
Stellverhältnis: min. 1:100
Leckrate Durchgang: A-AB blasenfrei
dichtschließend
Außengewinde nach ISO 228/1
Anschlussgröße: G23/4
Werkstoffe
Gehäuse: Grauguss (EN-GJL-250)
Ventilstange: Rostfreier Edelstahl
Kegel: Messing
Stopfbuchse: EPDM
Menge: 2,000 St

**06.0014 elektr. Stellantrieb AMV13 3Pkt,Schritt, mit Sicherheitsfunktion für vorher gennante Durchgangsventile**
elektr. Stellantrieb Typ
Sicherheitsfunktion bei Ausführung:
Antriebsstange einfahrend passend für vorher genannte
2-Wege-Ventile
Versorgungsspannung 24 Vac
Frequenz: 50/60 Hz
Leistungsaufnahme 14 VA
Stellsignal 0(2)-10V / 0(4)-20mA
Stellungsrückmeldung 0(2)-10V
alternativ Eingangssignal 3-Punkt Schritt
Stellzeit 11 (8,8) s/mm
Stellkraft 1000 N Hub
max. 15 mm
Umgebungstemperatur 0 bis 55C
Schutzart IP54 nach EN 60529
Handverstellung,
Kraftabhängige Abschaltung des Stellantriebs in den
Endlagen (Überlastungsschutz) Inkl. Adapter für neue
Menge: 8,000 St

*Hinweis*
Umwälzpumpen Heiz- und Kältezentrale

**06.0015 Hocheffizienz-Nassläuferpumpe HK1 Lüftung**
Hocheffizienz-Nassläuferpumpe

elektronisch geregelt, Energieeffizienzindex (EEI)
mind. 0.20

Ausführungen/Funktionen/Eigenschaften:
- Einzelpumpe oder Doppelpumpe (D)
- Hocheffizienz-EC-Permanentmagnet-
  motortechnologie
- Energieeffizienzindex (EEI) mind. 0.18
- Regelungsarten: Konstantdruck / Festdrehzahl / Proportionaldruck /
  Konstanttemperatur
- Integrierter Motorvollschutz
- Wärmedämmschalen gem. GEG im Lieferumfang ( nur bei Einzelpumpen )
- Automatische Sollwerteinstellung
  durch AutoAdapt-Funktion
- Integrierter Trockenlaufschutz
- Einstellbare Volumenstrombegrenzung
  durch FlowLimit-Funktion
- Integrierte Wärmemengenerfassung (optionaler RPI+T2
  0-16 Sensor erforderlich)
- Anbindung an die Gebäudeleittechnik
  durch optionale Einsteckmodule im Klemmenkasten
- Betriebs- und Störmeldung
- Kommunikationsmöglichkeiten analog/
  digital: 2xDO / 3xDI / 1xAI
- Erfassung der Betriebshistorie
- Bedienung über TFT-Display und Softtouch-Tastatur
- Automatische Sollwerteinstellung
  inkl. Volumenstrombegrenzung
  durch FlowAdapt-Funktion
- Haftungsübernahmevereinbarung 5 Jahre
  Garantie
- Einstell- und Auslesemöglichkeiten
  mittels optionalem Diagnose- und
  Fernbediengerät
- 5 Jahre Garantie durch Einsendung des
  mittels Grundfos GO erstellten
  Inbetriebnahmeprotokolls
- Betriebsarten Doppelpumpen: Wechsel/
  Reserve/Parallel
- Kommunikation Pumpenköpfe einer
  Doppelpumpe oder von 2 Einzelpumpen
  drahtlos

Fördermedium:
Fördermedium: Heizungswasser
Medientemperaturbereich: -10 .. 110 °C Medientemp. bei
Datenerfassung: 60 °C
Dichte: 983.2 kg/m³

Technische Daten:
Pumpendrehzahl, auf der die Pumpendaten beruhen: 2709
1/min Tatsächlicher Förderstrom der Pumpe: 1.204 m³/h
Tatsächliche Förderhöhe der Pumpe: 0.384 bar
Temperaturklasse: 110
Zulassungen: CE,VDE

Werkstoffe:
Pumpengehäuse: Grauguss
Pumpenmantel: EN 1561 EN-GJL-200
Pumpengehäuse: ASTM A48-200B
Laufradwerkstoff: Verbundwerkstoff

Installation:
Umgebungstemperatur: 0 .. 40 °C Max. Betriebsdruck: 10
bar
Anschlusstyp: G
Anschlussgröße: 1 1/2 inch
Nenndruckstufe: PN 10
Einbaulänge: 180 mm

Elektrische Daten:
Maximale Leistungsaufnahme P1: 50 W P1 min.: 9 W
Netzfrequenz: 50 / 60 Hz
Bemessungsspannung: 1 x 230 V Minimale Stromaufnahme:
0.09 A
Maximale Stromaufnahme: 0.46 A
Max. Drehzahl: 2880 1/min
Schutzart (gemäß IEC 34-5): X4D Isolationsklasse (IEC
85): F

Sonstiges:
Energieeffizienzindex (EEI): mind. 0.18
Menge: 1,000 St

**06.0016 Hocheffizienz-Nassläuferpumpe HK2 FBH Neubau**
Hocheffizienz-Nassläuferpumpe

Ausführungen/Funktionen/Eigenschaften:
- Einzelpumpe oder Doppelpumpe (D)
- Hocheffizienz-EC-Permanentmagnet-
  motortechnologie
- Energieeffizienzindex (EEI) mind. 0.18
- Regelungsarten: Konstantdruck / Festdrehzahl / Proportionaldruck /
  Konstanttemperatur
- Integrierter Motorvollschutz
- Wärmedämmschalen gem. GEG im Lieferumfang ( nur bei Einzelpumpen )
- Automatische Sollwerteinstellung
  durch AutoAdapt-Funktion
- Integrierter Trockenlaufschutz
- Einstellbare Volumenstrombegrenzung
  durch FlowLimit-Funktion
- Integrierte Wärmemengenerfassung (optionaler RPI+T2
  0-16 Sensor erforderlich)
- Anbindung an die Gebäudeleittechnik
  durch optionale Einsteckmodule im Klemmenkasten
- Betriebs- und Störmeldung
- Kommunikationsmöglichkeiten analog/
  digital: 2xDO / 3xDI / 1xAI
- Erfassung der Betriebshistorie
- Bedienung über TFT-Display und Softtouch-Tastatur
- Automatische Sollwerteinstellung
  inkl. Volumenstrombegrenzung
  durch FlowAdapt-Funktion
- Haftungsübernahmevereinbarung 5 Jahre
  Garantie
- Einstell- und Auslesemöglichkeiten
  mittels optionalem Diagnose- und
  Fernbediengerät
- 5 Jahre Garantie durch Einsendung des
  mittels erstellten
  Inbetriebnahmeprotokolls
- Betriebsarten Doppelpumpen: Wechsel/
  Reserve/Parallel
- Kommunikation Pumpenköpfe einer
  Doppelpumpe oder von 2 Einzelpumpen
  drahtlos

Fördermedium:
Fördermedium: Heizungswasser
Medientemperaturbereich: -10 .. 110 °C Medientemp. bei
Datenerfassung: 60 °C
Dichte: 983.2 kg/m³

Technische Daten:
Pumpendrehzahl, auf der die Pumpendaten beruhen: 3769
1/min
Tatsächlicher Förderstrom der Pumpe: 1.805 m³/h
Tatsächliche Förderhöhe der Pumpe: 0.723 bar
Temperaturklasse: 110
Zulassungen: CE,VDE

Werkstoffe:
Pumpengehäuse: Grauguss
Pumpenmantel: EN 1561 EN-GJL-200
Pumpengehäuse: ASTM A48-200B
Laufradwerkstoff: Verbundwerkstoff

Installation:
Umgebungstemperatur: 0 .. 40 °C Max. Betriebsdruck: 10
bar
Anschlusstyp: G
Anschlussgröße: 1 1/2 inch
Nenndruckstufe: PN 10
Einbaulänge: 180 mm

Elektrische Daten:
Maximale Leistungsaufnahme P1: 116 W P1 min.: 9 W
Netzfrequenz: 50 / 60 Hz
Bemessungsspannung: 1 x 230 V Minimale Stromaufnahme:
0.09 A
Maximale Stromaufnahme: 1.02 A Max. Drehzahl: 4050
1/min
Schutzart (gemäß IEC 34-5): X4D Isolationsklasse (IEC
85): F

Sonstiges:
Energieeffizienzindex (EEI): 0.18
Menge: 1,000 St

**06.0017 Hocheffizienz-Nassläuferpumpe HK3 FBH Altbau**
Hocheffizienz-Nassläuferpumpe

Ausführungen/Funktionen/Eigenschaften:
- Einzelpumpe oder Doppelpumpe (D)
- Hocheffizienz-EC-Permanentmagnet-
  motortechnologie
- Energieeffizienzindex (EEI) mind. 0.18
- Regelungsarten: Konstantdruck / Festdrehzahl / Proportionaldruck /
  Konstanttemperatur
- Integrierter Motorvollschutz
- Wärmedämmschalen gem. GEG im Lieferumfang ( nur bei Einzelpumpen )
- Automatische Sollwerteinstellung
  durch AutoAdapt-Funktion
- Integrierter Trockenlaufschutz
- Einstellbare Volumenstrombegrenzung
  durch FlowLimit-Funktion
- Integrierte Wärmemengenerfassung (optionaler RPI+T2
  0-16 Sensor erforderlich)
- Anbindung an die Gebäudeleittechnik
  durch optionale Einsteckmodule im Klemmenkasten
- Betriebs- und Störmeldung
- Kommunikationsmöglichkeiten analog/
  digital: 2xDO / 3xDI / 1xAI
- Erfassung der Betriebshistorie
- Bedienung über TFT-Display und Softtouch-Tastatur
- Automatische Sollwerteinstellung
  inkl. Volumenstrombegrenzung
  durch FlowAdapt-Funktion
- Haftungsübernahmevereinbarung 5 Jahre
  Garantie
- Einstell- und Auslesemöglichkeiten
  mittels optionalem Diagnose- und
  Fernbediengerät
- 5 Jahre Garantie durch Einsendung des
  mittels erstellten
  Inbetriebnahmeprotokolls
- Betriebsarten Doppelpumpen: Wechsel/
  Reserve/Parallel
- Kommunikation Pumpenköpfe einer
  Doppelpumpe oder von 2 Einzelpumpen
  drahtlos

Fördermedium:
Fördermedium: Heizungswasser
Medientemperaturbereich: -10 .. 110 °C Medientemp. bei
Datenerfassung: 60 °C
Dichte: 983.2 kg/m³

Technische Daten:
Pumpendrehzahl, auf der die Pumpendaten beruhen: 3685
1/min Tatsächlicher Förderstrom der Pumpe: 1.995 m³/h
Tatsächliche Förderhöhe der Pumpe: 0.693 bar
Temperaturklasse: 110
Zulassungen: CE,VDE

Werkstoffe:
Pumpengehäuse: Grauguss
Pumpenmantel: EN 1561 EN-GJL-200
Pumpengehäuse: ASTM A48-200B
Laufradwerkstoff: Verbundwerkstoff

Installation:
Umgebungstemperatur: 0 .. 40 °C Max. Betriebsdruck: 10
bar
Anschlusstyp: G
Anschlussgröße: 1 1/2 inch
Nenndruckstufe: PN 10
Einbaulänge: 180 mm

Elektrische Daten:
Maximale Leistungsaufnahme P1: 116 W P1 min.: 9 W
Netzfrequenz: 50 / 60 Hz
Bemessungsspannung: 1 x 230 V Minimale Stromaufnahme:
0.09 A
Maximale Stromaufnahme: 1.02 A Max. Drehzahl: 4050
1/min
Schutzart (gemäß IEC 34-5): X4D Isolationsklasse (IEC
85): F

Sonstiges:
Energieeffizienzindex (EEI): 0.18
Menge: 1,000 St

**06.0018 Bus-Modul**
Bus-Modul
Kommunikationsschnittstellenmodul für die Kommunikation
über ein Netzwerk.
Das Modul verfügt über die entsprechenden Klemmen für
den Anschluss an ein Bus-Netzwerk.

Erweiterungsmodul für v.g.
Hocheffizienz-Nassläuferumwälzpumpen
Menge: 3,000 St

**06.0019 3-Weg Regelkugelhahn DN15**
3-Weg Regelkugelhahn
Innengewinde Rp 1/2"
DN 15
kvs 4,0 m³/h
Gehäuse Messingkörper vernickelt
Schliesskörper nicht rostender Stahl
Spindel nicht rostender Stahl
Spindeldichtung O-Ring EPDM
Regelblende TEFZEL
Kugelsitz PTFE, O-Ring EPDM
Mediumstemperatur -10...120°C
Kennlinie Regelpfad A - AB: gleichprozentig, Bypass B -
AB: linear
Regelpfad A - AB: Leckrate A, luftblasendicht
Bypass B - AB: Leckage Klasse I, 1...2% vom kvs-Wert
Menge: 1,000 St

**06.0020 3-Weg Regelkugelhahn DN20**
3-Weg Regelkugelhahn
Innengewinde Rp 3/4"
DN 20
kvs 6,3 m³/h
Gehäuse Messingkörper vernickelt
Schliesskörper nicht rostender Stahl
Spindel nicht rostender Stahl
Spindeldichtung O-Ring EPDM
Regelblende TEFZEL
Kugelsitz PTFE, O-Ring EPDM
Mediumstemperatur -10...120°C
Kennlinie Regelpfad A - AB: gleichprozentig, Bypass B -
AB: linear
Regelpfad A - AB: Leckrate A, luftblasendicht
Bypass B - AB: Leckage Klasse I, 1...2% vom kvs-Wert
Menge: 2,000 St

**06.0021 Stopfen mit Außengewinde 1 1/4"**
Kappe Außengewinde 1"
zum Verschließen von 2 Abgängen des vorher genannten
Absperrschiebers in derselben Nennweite

Technische Daten

  Material Edelstahl 316 (1.4401 nach DIN EN 10088-3)
  Ausführung AG
  1x R-Außengewinde
  Betriebstemperatur bis 200 Grad
  Betriebsdruck bis 10 bar
  Verpackungseinheit 1 Stück
Menge: 2,000 St

**06.0022 Stopfen mit Außengewinde 1 1/2"**
Kappe Außengewinde 1 1/2"
zum Verschließen von 2 Abgängen des vorher genannten
Absperrschiebers in derselben Nennweite

Technische Daten

  Material Edelstahl 316 (1.4401 nach DIN EN 10088-3)
  Ausführung AG
  1x R-Außengewinde
  Betriebstemperatur bis 200 Grad
  Betriebsdruck bis 10 bar
  Verpackungseinheit 1 Stück
Menge: 2,000 St

**06.0023 Drehantrieb für v.g. Regelventile**
Drehantrieb für v.g. Regelventile
5 Nm
AC/DC 24 V, stetig
Laufzeit Motor 90 s / 90°
Arbeitsbereich DC 2...10 V
Stellungsrückmeldung DC 2...10 V

angebotenes
Fabrikat: ______________

Typ: ______________
Menge: 3,000 St

**06.0024 Schnellentlüfter**
Automatischer Schnellentlüfter
mit nicht absperrbarem Permanent-Entlüftungsventil
und rechtwinklig gebohrter Ausblasöffnung
zum schnellen Be- und Entlüften
Ausführung: Messing
Anschluss: 1/2" Innengewinde
10 bar/ 110°C
Menge: 3,000 St

**06.0025 Maschinen-Glasthermometer,**
Maschinen-Glasthermometer, Heizung
V-Form, komplett mit Metallfassung und Glaseinsatz,
große gerade Form B, DIN 16189,
Oberteil 200 mm lang,
Messbereiche zwischen 0°C und 100°C,
genormte Einbaulängen,
Gewinde G 3/4" A.
Menge: 10,000 St

**06.0026 Manometer Gehäuse d = 63 mm**
Manometer Gehäuse d = 63 mm
Anschuss unten 3/4" einschl.
- Druckknopfhahn mit Prüfzeugnis,
  aus Messing, vernickelt, geprüft bis 4 bar,
Anschluss: Muffe-Muffe G1/2,
-  Wassersackrohr DIN 16282,
  U-Form, aus Stahl, Anschlussgewinde G1/2.
Menge: 4,000 St

**06.0027 Tauchhülse zum Einbau von Fühlern**
Tauchhülse zum Einbau von Fühlern

Tauchhülse aus Edelstahl oder Messing,
Einbautiefe 40 bis 200 mm. Fertig eingebaut in
vorgenannten Muffen
Menge: 10,000 St

**06.0028 Bezeichnungsschilder**
Bezeichnungsschilder
ein- oder mehrzeilig farbig beschriftet
nach Angabe der Bauleitung,
Größe: ca. 100 x 50 mm
mit Schrauben auf der Grundplatte aus Flachstahl mit
Abstandshalter befestigt.
Menge: 20,000 St

*Hinweis*
Anlagenabsicherung

**06.0029 Pneumatik und Steuerungsmodul für kompressrogesteuerte Druckhaltestation**
Pneumatik und Steuerungsmodul für kompressorgesteuerte
Druckhaltestation Reflexomat zum Druck halten und zur
Nachspeisewassersteuerung in geschlossenen Heizwasser-
und Kühlkreisläufen.Gebaut nach DIN EN 12828 und den
Anforderungen der VDI 4708 mit CE-Kennzeichen.Geeignet
für den Einsatz in lärmsensiblen Bereichen.
Die Funktionseinheit besteht aus einem bodenstehenden
Membran-Druckausdehnungsgefäß, gebaut nach DIN EN 13831
sowie Richtlinie EU 2014/68/EU (EU-DGRL) mit CE-
Kennzeichnung sowie aufgesetzter Steuereinheit aus
Druckluftpneumatik und vertikal, mit App Bedienung
ausgerichteter Steuerungs- und Bedieneinheit.
Im Pneumatikteil wird die Druckhaltung mittels
Druckluftkompressor in Verbindung mit einem
Druckluftmagnetventil als Überströmeinrichtung
realisiert.

Membran-Druckausdehnungsgefäß:
- stehende Ausführung mit Füssen inkl. Messumformer zur
Gefäßinhaltsmessung
- Systemanschluss mit integriertem Kompensator
- Vollmembran
- Innenraum luftseitig
- aussen komplett kunststoffbeschichtet
Ein Sicherheitsventil dient zur Druckabsicherung des
anzuschließenden Grundgefäß RG bzw. RF Folgegefäßes.
Die Systemdruckmessung erfolgt mittels elekronischem
Sensor.
Im Pneumatikteil wird die Druckhaltung mittels eines
Druckluftkompressors in Verbindung mit einem
Druckluftmagnetventil als Überströmeinrichtung
realisiert. Die Systemdruckmessung erfolgt mittels
elektronischem Sensor. Pneumatikteil bestehend aus:
- Druckluftkompressor
- bauteilgeprüftes Luftmagnetventil
- bauteilgeprüftes Sicherheitsventil zur
Druckabsicherung des Membran-Druckaus-
dehnungsgefäßes
- elekronischem Drucksensor
- entsprechende Verbindungsleitungen
Die Steuerung ist in ein robustes Kunststoffgehäuse
integriert, in der sowohl die Leistungs- und
Kommunikationselektronik und das Bedientableau mit
schmutzunempflindlicher Folientastatur untergebracht
sind. Bluetooth serienmäßig als Kommunikationsschnittstelle integriert. Die
Steuerung besitzt eine vollautomatische
Mikroprozessorsteuerung mit Zeitfunktion,
differenzierendem Fehler-
und Parameterspeicher, LED-Anzeige der Betriebsmodi und
allgemeiner Fehlermeldung, Visualisierung der
Steuerungszustände für Systemdruck und allen relevanten
Betriebs- und Störmeldungen mit der Control Smart App
via Bluetooth Kommunikation.Kommunikationselektronik
bestehend aus:
- Schnittstelle RS485 (galvanisch getrennt) für den
Anschluss optionaler Kommunikationskomponenten
- inklusive Protokoll Modbus RTU
- potenzialfreier Ausgang zur Weiterleitung der
Sammelmeldung
- digitaler Eingang zur Signalverarbeitung eines
Kontaktwasserzählers
- 230V Ausgang zum Anschluss niveauabhängiger
Nachspeise-/Entgasungsstatio-
nen
- Eingang zur Nachspeise-Funktionsanforderung über
externes Signal
Control Smart arbeitet mittels Plug & Play Funktion zur
eigenständigen Anlagendruckerkennung, ermöglich eine
drahtlose Komfortbedienung über eine App für
Smartphones und Tablets für die Betriebssysteme iOS und
Android zur einfachen
Inbetriebnahme und zur Visualisierung des
Anlagenbetriebs. Folgende Funktionen stehen zur
Verfügung:
- Intuitive und selbsterklärende Menü- und
Bedienführung
- automatische Einstellung der Uhrzeit und des Datums
- Ein- und Verstellen des Mindestbetriebsdrucks p0
- Status-, Warn- und Fehleranzeige zu Anlagendruck und
Betriebszuständen inkl.
Diagnosehinweisen und Handlungsempfehlungen
- Schnelle und einfache Inbetriebnahme
(Inbetriebnahme-Assistent)
- Individuelle Parametrierung
- Wartungs- und Fehlerbehebungsassistent
- automatische Softwareupdates für die Anlagensteuerung
Sicherheits- und funktionsrelevante Parameter sind vor
unautorisiertem Zugriff
geschützt.Steuereinheit komplett montiert und
anschlussfertig nach VDE-Vorschriften verdrahtet,
Netzanschlusskabel und Netzstecker.
Funktionsweise der Druckhaltung in den Grenzen +/- 0,1
bar inkl. Kompressorüber-wachung. Kontrollierte
Nachspeisung, automatische Unterbrechung und
Störmeldung bei Überschreitung der Laufzeit und/oder
der Zyklenanzahl. Auswertemöglichkeit eines
Kontaktwasserzählers inkl. optional möglicher
Kapazitätsüberwachung von Ionentauschern in der
Nachspeiseleitung. Dokumentation und Kontrolle des
Gesamt-systems bezüglich o.g. Parameter.

Farbe grau
Steuereinheit zur Gefäßmontage
Max. Nutzvolumen 360 l
Max. zul. Systemtemperatur 110 °C
Max. zul. Betriebstemperatur 70 °C
Max. zul. Betriebsüberdruck 6 bar
Max. Schalldruckpegel 59 dB(A)
Schutzart IP 54
Anschluss G 1"
Anschluss elektrisch 230V/50Hz
Max. elektr. Nennleistung 0,80 kW
Max. Höhe 1509 mm
Höhe Wasseranschluss 103 mm
Breite 740 mm
Gewicht 74,00 kg
Nennwärmeleistung [kW] max. 180 kW
Wärmeerzeuger STB max. 95 °C
statische Höhe 6,0 m
Wärmeerzeuger SV 2,5 bar
Menge: 1,000 St

**06.0030 Vakuum-Sprührohrentgasung**
Vakuum-Sprührohrentgasung zur System- und
Nachspeisewasserentgasung in geschlossenen Heizwasser-
und Kühlkreisläufen, als vollautomatische
Multifunktionseinheit mit "auto start"-Funktion und
selbsttätigem hydraulischen Abgleich des
Entgasungsprozesses sowie Steuerung und Überwachung der
Nachspeisefunktion. Geeignet für die Medien Wasser und
Wasser/Glykolgemisch bis zu einem Mischungsverhältnis
von 50/50%.
Funktionseinheit bestehend aus Hydraulikteil und
Steuerungs- und Bedieneinheit. Beides ist ergonomisch
und wartungsfreundlich in ein modulares bodenstehendes
Rahmensystem aus EV 1 eloxierten
Aluminiumpräzisionsprofilen eingebunden und mit
CE-Kennzeichen.Im Hydraulikteil erfolgt die Entgasung
mittels einer Edelstahl-Kreiselpumpe in Verbindung mit
in einem vertikal angeordneten
Edelstahl-Vakuum-Sprührohr. Dieses ist mit
Vakuumsprühdüse, Peilrohrentgasung und
Druck-/Niveauüberwachung ausgerüstet.
Die Control Basic Steuerung ist in ein robustes
Kunststoffgehäuse integriert, in der sowohl die
Leistungs- und Kommunikationselektronik und das
Bedientableau mit schmutzunempfindlicher Folientastatur
untergebracht ist. Control Basic ist eine
vollautomatische frei parametrierbare
Mikroprozessorsteuerung mit Echtzeituhr,
differenzierendem Fehler- und Parameterspeicher,
zweizeiliger Klartextanzeige für Systemdruck und allen
relevanten Betriebs- und Störmeldungen, LED-Anzeige der
Betriebsmodi und allgemeiner Fehlermeldung.
Kommunikationselektronik bestehend aus: Schnittstelle
RS 485 als Datenschnittstelle bzw. für den Anschluss
optionaler Kommunikationskomponentenpotenzialfreier
Ausgang zur Weiterleitung der Sammelmeldungdigitaler
Eingang zur Signalverarbeitung eines
KontaktwasserzählersEingang zur
Nachspeise-Funktionsanforderung über externes
SignalSteuereinheit komplett montiert und
anschlussfertig nach VDE-Vorschriften verdrahtet,
Netzanschlusskabel und Netzstecker, Systemanschlüsse
mittels integrierten Absperrungen.
Vakuum-Sprührohrentgasung des Inhalts-,  Füll- und
Nachspeisewassers in selbstoptimierendem Betrieb mit
Zyklen für Dauer-, Intervall- und Nachspeiseentgasung.
 Kontrollierte Nachspeisung über betriebssicheren
Zweiwegemotorkugelhahn. Die Ansteuerung erfolgt über
eine integrierte Systemdruckauswertung oder ein
externes 230 V Signal (z.B. einer Druckhaltestation),
mit automatischer Unterbrechung und Störmeldung bei
Überschreitung der Laufzeit und/oder der Zyklenanzahl.
Die Nachspeisung kann alternativ aus einem offenen
Netztrennbehälter erfolgen.  Auswertemöglichkeit eines
Kontaktwasserzählers inkl. optional möglicher
Kapazitätsüberwachung von Ionentauschern in der
Nachspeiseleitung.  Dokumentation und Kontrolle des
Gesamtsystems bezüglich o.g. Parameter.

Max. Anlagenvolumen: 220 m³
Max. Anlagenvolumen Glykol: 50 m³
Max. zul. Betriebstemperatur: 90 °C
Max. zul. Betriebsüberdruck: 8 bar
Arbeitsdruck: 0.5 - 2.5 bar
Mindestzulaufdruck Nachspeisung: 0.10 bar
Max. Schalldruckpegel: 55 dB(A)
Anschluss elektrisch: 230V/50Hz
Anschluss Druckseite: G 1"
Anschluss Abströmseite: G 1/2"
Anschluss Nachspeisung: G 1/2"
Ausscheidegrad gelöste Gase bis: 90 %
Max. Teilvolumenstrom Netz: 0.550 m³/h
Max. Volumenstrom Nachspeisung: 0.350 m³/h
Elektr. Nennstrom: 5.00 A
Max. elektr. Nennleistung: 0.75 kW
Max. Höhe: 965 mm
Breite: 569 mm
Tiefe: 486 mm
Menge: 1,000 St

**06.0031 Kappenventil**
Kappenventil
Für Membran-Druckausdehnungsgefäße in geschlossenen
Heizungs- und Kühlwasseranlagen.
Mit einer gegen unbeabsichtigtes Schließen gesicherten
Absperrung und einer Entleerung gemäß DIN EN 12828.
Typ: SU G 3/4" × 3/4"
Max. zul. Betriebstemperatur: 120 °C
Betriebstemperatur: 120 °C
Betriebsüberdruck: 10 bar
Anschluss : G 3/4"
Max. zul. Betriebsüberdruck: 10 bar
Menge: 1,000 St

**06.0032 Armatur zur direkten Verbindung von Nachspeiseeinrichtungen**
Armatur zur direkten Verbindung von
Nachspeiseeinrichtungen für Heiz- und Kühlwassersysteme
mit Trinkwassernetzen. Im Einzelnen bestehend aus:
Armaturabsperrkugelhähnen mit Motoraufnahme für
automatischen kontrollierten Nachspeisung Systemtrenner
nach DIN 1988-100 bzw. DIN EN 1717 (BA), mit
integriertem SchmutzfängerWasserzähler
Max. zul. Betriebstemperatur: 65 °C
Max. zul. Betriebsüberdruck: 10 bar
Anschluss Ein-/Austritt: R 1/2" / R 1/2"
Max. Höhe: 170 mm
Höhe inkl. Druckminderer: 204 mm
Breite: 314 mm
Einbaulänge: 314 mm
Tiefe: 150 mm
Menge: 1,000 St

**06.0033 Patronengehäuse,**
Patronengehäuse, kompakte Basisarmatur zur Aufbereitung
von Füll- und Ergänzungswasser mittels
Ionenaustauschverfahren zum Schutz von Wärmeerzeugern
u. Warmwasserheizungsanlagen gemäß VDI 2035.
Patronengehäuse kann in Kombination mit den
entsprechenden Patroneneinsätzen (separate Produkte)
optional zur Wasserenthärtung oder Wasserentsalzung
eingesetzt werden.
Leergehäuse ist montagefertig mit Wandhalterung zur
wahlweisen Bestückung mit je zwei:
Enthärtungsharzpatrone  für die Wasserenthärtung oder
Mischbettharzpatrone  für die Wasserentsalzung
Besteht im Einzelnen aus:
zwei in Reihe geschalteten zylindrischen
Polypropylen-Gehäuse mit Messing Gewindeanschlüssen zur
Aufnahme je zweier der o.g. Wasserbehandlungspatronen
und opt. Anbringung einer Verschneideeinrichtung
SoftmixDurchflussbegrenzerAbsperrkugelhahn mit
Probeentnahmehahn
Bauteile werden als kompakte Armatur zum Einbau in die
Füll- und Ergänzungswasserleitung angeordnet.
Lagertemperatur:  -
Max. zul. Betriebstemperatur: 40 °C
Max. zul. Betriebsüberdruck: 8 bar
Anschluss Ein-/Austritt: Rp 1/2" / Rp 1/2"
Max. Dauerdurchfluss: 360 l/h
Patronenplätze: 2 St.
Max. Höhe: 600 mm
Breite: 380 mm
VPE: 32 Patroneneinsätze inbegriffen
Menge: 1,000 St

**06.0034 Impulsgeber**
Der Impulsgeber erweitert die Funktionalität Ihres
Wasserzählers und ermöglicht eine komfortable
Fernüberwachung des Wasserverbrauchs. Die erzeugten
Impulse werden zuverlässig an ein externes Auslesegerät
oder ein Datenerfassungssystem, wie z. B. eine
Gebäudeleittechnik (GLT), weitergeleitet. So können Sie
den Wasserverbrauch genau im Blick behalten, ohne
direkten Zugriff auf den Zähler zu benötigen.
Diese Lösung sorgt für mehr Effizienz und Flexibilität
bei der Verbrauchskontrolle.
Menge: 1,000 St

**06.0035 Patrone**
Patrone
Kationenharzpatrone zur Füll- und
Ergänzungswasserenthärtung passend in das Fillsoft I
oder II Patronengehäuse.
Bestehend aus zylindrischer Polypropylen Patrone
gefüllt mit Kationentauscherharz zur Enthärtung von
Füll- und Ergänzungswasser nach z.B. VDI 2035 und/oder
Herstellerangaben in Warmwasserheizungsanlagen nach DIN
EN 12828.
Kapazität: 6000 l×°dH
Max. zul. Betriebstemperatur: 40 °C
Lagertemperatur: 5 - 40 °C
Max. zul. Betriebsüberdruck: 8 bar
Durchmesser: 76 mm
Max. Höhe: 513 mm
Gewicht: 1.50 kg
VPE: 100 St.
Menge: 1,000 St

**06.0036 Schlüssel für vorher genantes Patronengehäuse**
Schlüssel
Stabiler Kunststoffschlüssel für das sichere Lösen und
Anziehen der Fillsoft Verschraubung zur Erleichterung
des Kartuschenwechsels.
Farbe: schwarz
Durchmesser: 143 mm
Menge: 1,000 St

*Hinweis*
Anlagenabsicherung Kälte-Sekundärkreis

**06.0037 Schmutz- und Schlammabscheider**
Schmutz- und Schlammabscheider für Heiz- und
Kühlwassersysteme bzw. geschlossene
flüssigkeitsgefüllte Anlagensysteme.
Geeignet für die Medien Wasser und Wasser/Glykolgemisch
bis zu einem
Mischungsverhältnis von 50/50%.
Armatur für die Entfernung von Partikeln ab einer Größe
von 5,0 Mikrometern aus dem Flüssigkeitsstrom mit
speziell hierfür gestaltetem Einsatz.
Die Reinigung und Entleerung des Schmutzsammelraums ist
über einen eigenen Entschlammungskugelhahn ohne
Betriebsunterbrechung möglich.
Typ D 60.3
Lochzahl Flansch -
Farbe grau
Gehäusewerkstoff Stahl lackiert
Einbauvariante horizontal
Max. zul. Betriebstemperatur 110 °C
Max. zul. Betriebsüberdruck 10 bar
Anschluss 60,3
Reinigungsanschluss IG 1"
Anschlussvariante Schweißstutzen
Max. Volumenstrom 12,5 m³/h
Durchfluss-Kennwert kvs 72,2 m³/h
Durchmesser 132 mm
Max. Höhe 521 mm
Höhe Mitte-Flansch (Abscheidung) 165 mm Min.
Wartungshöhe 370 mm
Einbaulänge 260 mm
Gewicht 4,10 kg
Menge: 1,000 St

**06.0038 Hochenergie-Dauermagnet zum für vorher genannten Schmutz- und schlammabscheider**
Hochenergie-Dauermagnet zum optionalen bzw.
nachträglichen Einbau in v.g.  Schmutzabscheider.
Magnet besteht aus einem isostatisch gepressten
Neodym-Eisen-Bor Stab, der in eine Einschraubtauchhülse
eingesetzt
ist. Separierung und Fixierung von ferromagnetischen
Partikeln aus dem Abscheideprozess. Partikel können
durch herausdrehen der Magnethülse aus dem
Abscheidergehäuse und deren anschließender Reinigung
dauerhaft und gezielt aus Fluidstrom entfernt werden.
Typ 50-65 (60.3-76.1)
Max. zul. Betriebstemperatur 110 °C
Max. zul. Betriebsüberdruck 10 bar
Anschluss G 1"
Durchmesser 25 mm
Einbaulänge 315 mm
Menge: 1,000 St

**06.0039 Wärmedämmung für Mikroblasen- oder Schlammabscheider**
Wärmedämmung für Mikroblasen- oder Schlammabscheider.
Bestehend aus zwei form- und temperaturstabilen,
anpassbaren, formschlüssigen Halbschalen aus
Hartschaum(6) mit Klappverschluß oder Spannband.
Typ: DN 50-65 (60.3 - 76.1)
Dämmmaterial: EPP
Max. zul. Betriebstemperatur: 110 °C
Dämmstärke: 30.5 mm
Betriebstemperatur: 110
Farbe: schwarz
Max. Höhe: 442 mm
Durchmesser: 196 mm
Menge: 1,000 St

**06.0040 Automatischer Schnell-/Großentlüfter**
Automatischer Schnell-/Großentlüfter für Heiz- und
Kühlwassersysteme bzw. geschlossene,
flüssigkeitsgefüllte Anlagensysteme.
Geeignet für die Medien Wasser und Wasser/Glykolgemisch
bis zu einem Mischungsverhältnis von 50/50%.
Armatur für die permanente Ableitung von Gasblasen aus
entsprechend hierfür im Hydraulik-/Rohrleitungssystem
vorgesehenen Hochpunkten oder Sammelstellen.

Gehäusewerkstoff: Messing
Anschluss : IG 1/2"
Einbauvariante: vertikal
Max. zul. Betriebstemperatur: 110 °C
Betriebsüberdruck: 10 bar
Max. zul. Betriebsüberdruck: 10 bar
Betriebstemperatur: 0 °C - 110 °C
Mitte Flansch-Mantel: 46 mm
Entlüftungsanschluss: G 1/2"
Max. Höhe: 122 mm
Durchmesser: 63 mm
Breite: 78 mm
Anschlussvariante: Gewinde
Menge: 1,000 St

**06.0041 Sicherheitsventil**
Sicherheitsventil
für Kühlwassersysteme/Heizwassersysteme
- Einsatz nur bei garantierter Flüssigkeitsausströmung
Eintrittsnennweite : G 1/2"
Abblaseleistung erforderl. : ca. 165 kW
Ansprechdruck : 3,0 bar
Hinweis: Variante mit gefasster Abluft. Das
Sicherheitsventil hat einen Eingang und darüber hinaus
einen geführten beziehungsweise gefassten Ausgang.
Damit ist es möglich das Medium am Ventil-ausgang
kontrolliert über eine Rohrleitung abzuleiten. Sie sind
gut geeignet für einen Einsatz mit Wasser und anderen
ungiftigen sowie neutralen Flüssigkeiten!
Menge: 1,000 St

### Titel 07 Besondere Leistungen

*Hinweis*
Leistungen, die über die ausgeschriebenen Positionen
hinausgehen, werden im Stundenlohn, nur nach vorheriger
Aufforderung durch die Bauleitung, abgerechnet.

Stundennachweise sind werktäglich vorzulegen.

Die Verrechnungssätze für die Stundenlohnarbeiten sind
dem Wettbewerb zu unterstellen. Die Bieter werden daher
aufgefordert, Verrechnungssätze (_/ Stunde)
anzubieten, in denen unaufgegliedert Lohn- und
Gehaltskosten der Baustelle einschliesslich
Aufwendungen für vermögenswirksame Leistungen, Lohn-
und Gehaltsnebenkosten der Baustelle,
Sozialkassenbeiträge und Zuschläge für Gemeinkosten
einschliesslich Winterbauumlage und Gewinn (sogenannter
Unternehmerzuschlag) enthalten sind.

Die Bieter erklären mit der rechtsverbindlichen
Unterschrift unter dem Angebot, daß die nachstehend
aufgeführten Stundenverrechnungssätze unter Beachtung
der preisrechtlichen Vorschriften und der
Vertragsbedingungen ermittelt worden sind und
unabhängig von der Anzahl der abgerechneten Stunden
gelten. Bei jeder Gruppe ist als Vordersatz die Zahl
der voraussichtlich erforderlichen Arbeitsstunden
angegeben, wobei die fiktiven Arbeitsstunden
ausschliesslich der Angebotswertung im Preisspiegel
dienen. Abgerechnet werden nur die tatsächlich
geleisteten Stundenlohnarbeiten nach den vereinbarten
Vertragsbedingungen.

Hinweis:
Welche Qualität (M/H) für die Stundenlohnarbeiten
erforderlich ist, wird durch die Bauleitung vorgegeben.
Danach erfolgt die Abrechnung.

**07.0001 Monteurstunden einschl. Fahrgeld und**
Monteurstunden einschl. Fahrgeld und
Auslösung zum Nachweis.
Erforderliche Obermonteurstunden sind zu
berücksichtigen.
Menge: 10,000 Std

**07.0002 Helferstunden wie vor beschrieben**
Menge: 10,000 Std

**07.0003 Montageunterlagen und Montagezeichnungen Heizung**
Montageunterlagen und Montagezeichnungen Heizung

Montagezeichungen Heizung nach örtlichem Aufmaß, in
Abstimmung mit der Bauleitung vor Ort koordinieren,
auch mehrfach, bis zu 10 mal, und erstellen.

Die Ausführungs- und Montagezeichnungen sind spätestens
zwei Wochen vor Baubeginn dem zuständigen Fachplaner 2
fach zur Prüfung und Freigabe zu übergeben.

Die Pläne sind mindestens im Maßstab 1:50, bei
besonders kritischen Stellen auch mit einem kleineren
Maßstab zu erstellen.

Die Zeichnungen sind nach DIN gefaltet und in einem
geeigneten Ordner, mit Beschriftung des Bauvorhaben und
des Erstellers abgeheftet zu übergeben. In den
Zeichnungen sind alle relevante  Daten wie Rohrart,
Rohrdimension, Installationshöhen, Dämmung, Armaturen,
Revisionsklappen, Auslegungswerte, Einstellwerte usw.
einzutragen und darzustellen.
Auf Wunsch des Bauherren / der Bauleitung sind die
Pläne auch im DWG/DXF und PDF Format zu übergeben.
Menge: 1,000 Psch

**07.0004 Revisionsunterlagen und Revisionszeichnungen Heizung**
Revisionsunterlagen und Revisionszeichnungen Heizung

Die Revisionsunterlagen und Revisionszeichnungen
Heizung sind in jeweils dreifacher Ausfertigung, nach
Abstimmung zwischen Auftragnehmer und Auftraggeber
folgendermaßen zu erstellen:

Sämtliche Zeichnungen sind als Farbplot nach DIN
gefaltet und in Ordnern mit einem strukturiertem
Inhaltsverzeichnis zu übergeben. Auf dem Ordner müssen
das Bauvorhaben, der Auftraggeber und der Auftragnehmer
mit Anschrift beschriftet werden.

Die Pläne sind mindestens im Maßstab 1:50, bei
besonders kritischen Stellen auch mit einem kleineren
Maßstab zu erstellen.

In den Zeichnungen sind alle relevante  Daten wie
Rohrart, Rohrdimension, Installationshöhen, Dämmung,
Armaturen, Revisionsklappen, Auslegungswerte,
Brandschutzmaßnahmen, Beschilderung usw. einzutragen
und darzustellen.
Die Regelschemata mit Parametern, Übersichtsschaltplan,
Stromlaufplan, Kabelplan und Klemmenplan

Sämtliche Zeichnungen sind im dxf- und pdf-Format
auf einer CD je Ordner an den Bauherrn zu übergeben.

In den Revisionsunterlagen müssen folgende Unterlagen
enthalten sein:

1) Bedienungsanleitung mit Hinweisen zu In- und
Außerbetriebnahme der Gesamtanlage und Teilanlagen.

2) Produktbeschreibungen aller eingebauten Materialien
wie Rohr, Dämmung, Armaturen, Einrichtungsgegenstände,
Brandschutzmaßnahmen usw.

3) Spül- und Druckbescheinigungen.

4) Einstellwerte und Kennlinien (Schutzorgane, Ventile,
Pumpen, Regler u.ä.)

6) Anlagen- und Funktionsbeschreibung

7) Ersatzteillisten von Armaturen, Filtern, Speicher,
Geräten usw.

8) Wartungsanweisungen für alle wartungsbedürftigen
Geräte und Anlagen.

9) Zulassungsbescheinigungen und
Übereinstimmungserklärungen aller Rauch- und
Brandschotts etc.

10) Fotodokumentation Rauch- und Brandschutz.

11) Inbetriebnahme- und Einweisungsprotokolle

Revisionsunterlagen und Revisionspläne sind spätestens
zwei Wochen vor der Schlussabnahme der zuständigen
Bauleitung zur Prüfung und Weiterleitung an den
Bauherrn zu übergeben.

Alle Unterlagen sind in 3-facher Ausfertigung und
digital auf CD zu übergeben.
Menge: 1,000 Psch

**07.0005 Entleeren, Spülen, Füllen und Entlüften**
Entleeren, Spülen, Füllen und Entlüften
der kompletten Heizungs- und Kältekaltwasseranlage
einschließlich Erstellen eines Spülprotokolls.

Hinweis:
Füllen der Heizungsanlage erfolgt mit aufbereitetem
Wasser.
Hierzu ist eine mobile Wasseraufbereitungsanlage zu
berücksichtigen.
Menge: 1,000 Psch

**07.0006 Entleeren, Spülen, Füllen und Entlüften**
Entleeren, Spülen, Füllen und Entlüften
von Teilbereichen des Heizungs- und Kältenetzes für die
statischen Heizflächen als Grundlage der
Teilinbetriebnahme einschließlich Erstellen eines
Spülprotokolls.

Hinweis:
Mobile Wasseraufbereitung ist einzukalkulieren.
Füllen der Heizungsanlage erfolgt jeweils mit
aufbereitetem Wasser.
Menge: 2,000 St

**07.0007 Dichtheitsprüfung von einzelnen Leitungssträngen**
Dichtheitsprüfung von einzelnen Leitungssträngen
sowie weiteren Anlagenteilen als Vorabmaßnahme vor der
Gesamtprüfung.

Die Druckprobe des Heizungsnetzes ist mit sauberer,
ölfreier Druckluft durchzuführen und zu protokollieren.
Material zum provisorischen Verschließen bzw. Verbinden
der Leitungsenden, Anschlussmaterial und Messtechnik
zur Herstellung und Durchführung der Dichtheitsprüfung
sind mit einzukalkulieren.
Menge: 1,000 Psch

**07.0008 Dichtheitsprüfung des neu installierten Heizungs- und Kältenetzes**
Dichtheitsprüfung des Heizungs- und Kältenetzes

Die Druckprobe des gesamten Heizungsnetzes ist mit
sauberer, ölfreier Druckluft durchzuführen und zu
protokollieren.
Material zum provisorischen Verschließen bzw. Verbinden
der Leitungsenden, Anschlussmaterial und Messtechnik
zur Herstellung und Durchführung der Dichtheitsprüfung
sind mit einzukalkulieren.
Menge: 1,000 Psch

**07.0009 Einregulierung und Inbetriebnahme**
Einregulierung und Inbetriebnahme
der gesamten neu installierten Heizungs- und
Kälteanlage.
Die Inbetriebnahme und der Probebetrieb haben
rechtzeitig vor der Abnahme zu erfolgen, einschl. aller
notwendigen Teilinbetriebnahmen.
Menge: 1,000 Psch

**07.0010 Einweisung in die gesamte Heizungsanlage**
Einweisen Bedienungspersonal in Heizung-/Kälteanlage
In der Einweisung ist das Bedienungspersonal bzw. der
Nutzer unter anderem in folgenden Punkten zu
unterweisen:
- Absperrmöglichkeiten des Heizungswassernetzes
- Mindestmaßnahmen für die Aufrechterhaltung des
  vollständigen Betriebs der Heizungsanlage
- Funktion und Bedienung von technischen Einbauten und
  Geräten wie Wärmepumpe, Heizungsverteiler,
  Erdwärmekollektor, Umwälzpumpen,Fussbodenheizung,
  Regulierarmaturen, Absperrventile etc.,
- Pflege und Wartung von Einrichtungen wie Armaturen,
  Umwälzpumpen usw.
- Unterweisung in die Wartungszyklen aller
  wartungsbedürftigen Einrichtungen und Einbauten.

Die Einweisung des Bedienungspersonals und des Nutzers
ist zu protokollieren und von den eingewiesenen
Personen unterzeichnen zu lassen.
Menge: 1,000 Psch

**07.0011 Profilstahlkonstruktion**
Profilstahlkonstruktion
für Sondermaßnahmen für Stütz-, Hänge-, Trag- und
Sonderbefestigung sowie Konsolen.
Abrechnung mit den Einheitsgewichten der zutreffenden
DIN-Normen
Menge: 80,000 kg

### Titel 08 Wartungsvertrag

*Hinweis*
Wartungsverträge
Die im Leistungsverzeichnis abgefragten
Wartungsangebote werden in der Wertung der Angebote
preislich für den gesamten Auftragszeitraum von
4 Jahren berücksichtigt.

**08.0001 Wartungsvertrag Heizungsanlage**
Wartungsvertrag Heizungsanlage

Wartung der gesamten Heizungstechnik im Betriebsgebäude
der Autobahnmeisterei. Die Position beinhaltet die
regeltechnischen Einbauten, Absperr- und
Regulierarmaturen, Motorregelventilen, Einbauten der
Fussbodenheizung
für ein Jahr ab Inbetriebnahme und Abnahme mit
mindestens einmaliger Überprüfung und Wartung der
Heizungssystems im Betriebsgebäude der
AUtobahnmeisterei und kostenfreie Störungsbehebung.

Die Wartungsarbeiten sind gemäß der gesetzlichen
Anforderungen (VDMA), den Herstellervorschriften und
der beiliegenden Arbeitskarte, mindestens jedoch 1 x
jährlich durchzuführen.
Menge: 4,000 Jahr

USt %: 19,00
